# Centrales analógicas: código activación protocolo serie 900

- Propiedad del archivo: CONSTRUNARIO
- Formato: FIEBDC-3/2012
- Programa: Construnario Versión 3.51
- Fecha de los precios: 12/04/2023
- Divisa: EUR

**20102PAK900** u Centrales analógicas: código activación protocolo serie 900
Código de activación para adaptar el lazo de las centrales ARITECH, con un firmware 3.1 o superior, al protocolo 900.
