# Código activación ampliación de la red RS485, 32 nodos y 128 lazos, referencia 2010-2-PAK-NET128 de Carrier

- Propiedad del archivo: CONSTRUNARIO
- Formato: FIEBDC-3/2012
- Programa: Construnario Versión 3.51
- Fecha de los precios: 12/04/2023
- Divisa: EUR

**20102PAKNET128** u Código activación ampliación de la red RS485, 32 nodos y 128 lazos, referencia 2010-2-PAK-NET128 de Carrier
Código de activación para ampliar la capacidad de la red RS485 en las centrales analógicas de UTC con firmware 3.1 o superior. De 32 nodos y 32 lazos ampliamos a 32 nodos y 128 lazos.
