# Código activación servicios SDK, referencia 2010-2-PAK-RMSDK de Carrier

- Propiedad del archivo: CONSTRUNARIO
- Formato: FIEBDC-3/2012
- Programa: Construnario Versión 3.51
- Fecha de los precios: 12/04/2023
- Divisa: EUR

**20102PAKRMSDK** u Código activación servicios SDK, referencia 2010-2-PAK-RMSDK de Carrier
Código de activación para habilitar la integración de nuestras centrales analógicas, con un firmware 3.1 o superior, en plataformas externas a través de SDK’s vía Ethernet.
