# Embellecedor para semi-empotrar, caja grande, referencia 2010-2T-FM de Carrier

- Propiedad del archivo: CONSTRUNARIO
- Formato: FIEBDC-3/2012
- Programa: Construnario Versión 3.51
- Fecha de los precios: 12/04/2023
- Divisa: EUR

**20102TFM** u Embellecedor para semi-empotrar, caja grande, referencia 2010-2T-FM de Carrier
Embellecedor para semi-empotrar centrales analógicas 2X, caja grande. Dimensiones: 595x488mmx62mm.
