# Central de incendios direccionable, 1 lazo, armario pequeño, español, referencia 2X-AF1-S-09 de Carrier

- Propiedad del archivo: CONSTRUNARIO
- Formato: FIEBDC-3/2012
- Programa: Construnario Versión 3.51
- Fecha de los precios: 12/04/2023
- Divisa: EUR

**2XAF1S09** u Central de incendios direccionable, 1 lazo, armario pequeño, español, referencia 2X-AF1-S-09 de Carrier
1 lazo de alta potencia con 500mA por lazo PAK de alta potencia de bucle para aumentar la potencia de bucle de 500 mA a 800 mA Hasta 512 zonas con controles de Bomberos y Protección contra Incendios y 300 grupos de salida Hasta 24 indicadores LED de zona para incendio y falla con amplio espacio de texto Configuración automática, asistentes de configuración y modos de configuración regionales redeterminados Puerto Ethernet con TCP/IP para diagnóstico, mantenimiento y programación remotos
