# Central de incendios direccionable con interfaz de usuario escandinava integrada, 1 lazo, referencia 2X-AF1-SCFB de Carrier

- Propiedad del archivo: CONSTRUNARIO
- Formato: FIEBDC-3/2012
- Programa: Construnario Versión 3.51
- Fecha de los precios: 12/04/2023
- Divisa: EUR

**2XAF1SCFB** u Central de incendios direccionable con interfaz de usuario escandinava integrada, 1 lazo, referencia 2X-AF1-SCFB de Carrier
1 lazo de alta potencia con 500 mA por lazo con controles de interfaz de usuario del cuerpo de bomberos escandinavos y cerradura con llave escandinava PAK de alta potencia de bucle para aumentar la potencia de bucle de 500 mA a 800 mA Hasta 512 zonas y 300 grupos de salida Hasta 40 indicadores LED de zona para incendio y falla con amplio espacio de texto Configuración automática, asistentes de configuración y modos de configuración regionales predeterminados Puerto Ethernet con TCP/IP para diagnóstico, mantenimiento y programación remotos
