# Central de incendios direccionable con controles para bomberos, 2 bucles, armario pequeño, referencia 2X-AF2-FB-S de Carrier

- Propiedad del archivo: CONSTRUNARIO
- Formato: FIEBDC-3/2012
- Programa: Construnario Versión 3.51
- Fecha de los precios: 12/04/2023
- Divisa: EUR

**2XAF2FBS** u Central de incendios direccionable con controles para bomberos, 2 bucles, armario pequeño, referencia 2X-AF2-FB-S de Carrier
2 lazos de alta potencia con 500 mA por lazo y controles de bomberos y protección contra incendios PAK de alta potencia de bucle para aumentar la potencia de bucle de 500 mA a 800 mA Hasta 256 dispositivos, 512 zonas y 300 grupos de salidas Hasta 24 indicadores LED de zona para incendio y falla con espacio para un número de 4 dígitos Configuración automática, asistentes de configuración y modos de configuración regionales predeterminados Puerto Ethernet con TCP/IP para diagnóstico, mantenimiento y programación remotos
