# Central de incendios direccionable, 2 bucles, con fuente de alimentación más grande, referencia 2X-AF2-P de Carrier

- Propiedad del archivo: CONSTRUNARIO
- Formato: FIEBDC-3/2012
- Programa: Construnario Versión 3.51
- Fecha de los precios: 12/04/2023
- Divisa: EUR

**2XAF2P** u Central de incendios direccionable, 2 bucles, con fuente de alimentación más grande, referencia 2X-AF2-P de Carrier
2 lazos de alta potencia ampliables a 4 con 500 mA por lazo PAK de alta potencia de bucle para aumentar la potencia de bucle de 500 mA a 800 mA Hasta 512 zonas y 300 grupos de salida Hasta 40 indicadores LED de zona para incendio y falla con amplio espacio de texto Configuración automática, asistentes de configuración y modos de configuración regionales predeterminados Puerto Ethernet con TCP/IP para diagnóstico, mantenimiento y programación remotos
