# Central de incendios direccionable, 2 lazos, armario pequeño, español, referencia 2X-AF2-S-09 de Carrier

- Propiedad del archivo: CONSTRUNARIO
- Formato: FIEBDC-3/2012
- Programa: Construnario Versión 3.51
- Fecha de los precios: 12/04/2023
- Divisa: EUR

**2XAF2S09** u Central de incendios direccionable, 2 lazos, armario pequeño, español, referencia 2X-AF2-S-09 de Carrier
2 lazos de alta potencia con 500mA por lazo PAK de alta potencia de bucle para aumentar la potencia de bucle de 500 mA a 800 mA Hasta 512 zonas y 300 grupos de salida Hasta 24 indicadores LED de zona para incendio y avería con amplio espacio de texto Configuración automática, asistentes de configuración y modos de configuración regionales predeterminados Puerto Ethernet con TCP/IP para diagnóstico, mantenimiento y programación remotos LCD gráfico compatible con EN54 con iconos y hasta 512 zonas Jog Dial mejorado con 4 botones suaves para un control de usuario simple e intuitivo Diseño estético agradable con puerta robusta de acero pintado Puerta y chasis fácilmente desmontables para una instalación rápida y limpia Todos lo
