# Repetidor central de incendios direccionable, armario pequeño, referencia 2X-AFR-S de Carrier

- Propiedad del archivo: CONSTRUNARIO
- Formato: FIEBDC-3/2012
- Programa: Construnario Versión 3.51
- Fecha de los precios: 12/04/2023
- Divisa: EUR

**2XAFRS** u Repetidor central de incendios direccionable, armario pequeño, referencia 2X-AFR-S de Carrier
Repetidor local o global con o sin funcionalidad de control global Hasta 24 indicadores LED de zona para incendio y falla con espacio para un número de 4 dígitos Configuración automática, asistentes de configuración y modos de configuración regionales predeterminados Puerto Ethernet con TCP/IP para diagnóstico, mantenimiento y programación remotos LCD gráfico compatible con EN54 con iconos y hasta 256 zonas Jog Dial mejorado con 4 botones suaves para un control de usuario simple e intuitivo
