# Placa de incendios 40 zonas, 2X 1l, referencia 2X-A-KIT-SA-1L de Carrier

- Propiedad del archivo: CONSTRUNARIO
- Formato: FIEBDC-3/2012
- Programa: Construnario VersiĆ³n 3.51
- Fecha de los precios: 12/04/2023
- Divisa: EUR

| Código | Ud | Descripción |
|---|---|---|
| 2XAKITSA1L | u | Placa de incendios 40 zonas, 2X 1l, referencia 2X-A-KIT-SA-1L de Carrier |
