# Central de incendio analógica Aritech, 1 lazo. Caja pequeña. Referencia 2X-F1-S-09 de Carrier

- Propiedad del archivo: CONSTRUNARIO
- Formato: FIEBDC-3/2012
- Programa: Construnario Versión 3.51
- Fecha de los precios: 12/04/2023
- Divisa: EUR

**2XF1S09** u Central de incendio analógica Aritech, 1 lazo. Caja pequeña. Referencia 2X-F1-S-09 de Carrier
Central de detección de incendios analógica de un lazo no ampliable. Capacidad máxima: 128 dispositivos en 512 zonas. 2 salidas supervisadas pre-programadas como sirenas. 4 salidas (alarma y avería general), 2 libres de tensión y 2 supervisadas. 2 entradas configurables. Puerto Ethernet. Permite enviar correos electrónicos. Integrable en ATS8600. LCD gráfico, 3 puertos USB y puerto RS232. Conectable en red RS485 mediante tarjeta opcional (2010-2-NB). Opción de tarjeta de ledes de 24 zonas. Salida auxiliar de 24Vdc con reset opcional, 3 niveles de operador. 9999 eventos. Certificados: CE, CPR (EN54 partes 2, 4 y 13), WEEE y RoHS. Precisa 2 baterías no incluidas (BS127N). Dimensiones: 410x298x162mm.
