# Tarjeta de LEDs de 20 zonas, referencia 2X-ZI-20 de Carrier

- Propiedad del archivo: CONSTRUNARIO
- Formato: FIEBDC-3/2012
- Programa: Construnario Versión 3.51
- Fecha de los precios: 12/04/2023
- Divisa: EUR

**2XZI20** u Tarjeta de LEDs de 20 zonas, referencia 2X-ZI-20 de Carrier
Tarjeta indicadora de 20 zonas con 40 ledes (avería y alarma por zona).
