# Tarjeta de LEDs de 24 zonas, referencia 2X-ZI-24-S de Carrier

- Propiedad del archivo: CONSTRUNARIO
- Formato: FIEBDC-3/2012
- Programa: Construnario Versión 3.51
- Fecha de los precios: 12/04/2023
- Divisa: EUR

**2XZI24S** u Tarjeta de LEDs de 24 zonas, referencia 2X-ZI-24-S de Carrier
Tarjeta indicadora de 24 zonas con 48 ledes (avería y alarma por zona).
