# Tubería de 27mm, color rojo, 3m, referencia 9-10900 de Carrier

- Propiedad del archivo: CONSTRUNARIO
- Formato: FIEBDC-3/2012
- Programa: Construnario Versión 3.51
- Fecha de los precios: 12/04/2023
- Divisa: EUR

**910900** u Tubería de 27mm, color rojo, 3m, referencia 9-10900 de Carrier
Tubería de 27mm, color rojo, 3 metros.
