# Codo 45º, rojo, tubería 27mm, referencia 9-10905 de Carrier

- Propiedad del archivo: CONSTRUNARIO
- Formato: FIEBDC-3/2012
- Programa: Construnario Versión 3.51
- Fecha de los precios: 12/04/2023
- Divisa: EUR

**910905** u Codo 45º, rojo, tubería 27mm, referencia 9-10905 de Carrier
Codo de 45º para tubería de 27mm.
