# Punto de muestreo de tipo capilar montaje en superficie, con unión en T para tubo de 27mm. Longitud 1 metro., referencia 9-10925 de Carrier

- Propiedad del archivo: CONSTRUNARIO
- Formato: FIEBDC-3/2012
- Programa: Construnario Versión 3.51
- Fecha de los precios: 12/04/2023
- Divisa: EUR

**910925** u Punto de muestreo de tipo capilar montaje en superficie, con unión en T para tubo de 27mm. Longitud 1 metro., referencia 9-10925 de Carrier
Punto de muestreo de tipo capilar montaje en superficie, con unión en T para tubo de 27mm. Longitud 1 metro.
