# Adaptador de fin de línea para tubo de 27mm, referencia 9-10927 de Carrier

- Propiedad del archivo: CONSTRUNARIO
- Formato: FIEBDC-3/2012
- Programa: Construnario Versión 3.51
- Fecha de los precios: 12/04/2023
- Divisa: EUR

**910927** u Adaptador de fin de línea para tubo de 27mm, referencia 9-10927 de Carrier
Tapón final de tubería de 27mm.
