# Punto de muestreo de tipo capilar empotrado, con unión en T para tubo de 27mm. Longitud 1 metro, referencia 9-10928 de Carrier

- Propiedad del archivo: CONSTRUNARIO
- Formato: FIEBDC-3/2012
- Programa: Construnario Versión 3.51
- Fecha de los precios: 12/04/2023
- Divisa: EUR

**910928** u Punto de muestreo de tipo capilar empotrado, con unión en T para tubo de 27mm. Longitud 1 metro, referencia 9-10928 de Carrier
Punto de muestreo de tipo capilar empotrado, con unión en T para tubo de 27mm. Longitud 1 metro.
