# Pegatinas para marcar el punto de muestreo. Rollo de 100 pegatinas, referencia 9-10960 de Carrier

- Propiedad del archivo: CONSTRUNARIO
- Formato: FIEBDC-3/2012
- Programa: Construnario VersiĆ³n 3.51
- Fecha de los precios: 12/04/2023
- Divisa: EUR

**910960** u Pegatinas para marcar el punto de muestreo. Rollo de 100 pegatinas, referencia 9-10960 de Carrier
Pegatinas para marcar el agujero de muestreo. Rollo de 100 pegatinas.
