# Manga reductora para conectar tuberías de 25mm a la entrada de aspiración de LaserSense, referencia 9-10965 de Carrier

- Propiedad del archivo: CONSTRUNARIO
- Formato: FIEBDC-3/2012
- Programa: Construnario Versión 3.51
- Fecha de los precios: 12/04/2023
- Divisa: EUR

**910965** u Manga reductora para conectar tuberías de 25mm a la entrada de aspiración de LaserSense, referencia 9-10965 de Carrier
Manga reductora para conectar tuberías de 25mm a la entrada de aspiración de LaserSense.
