# Filtro de partículas para detector láserSense Nano/25/100, referencia 9-30755 de Carrier

- Propiedad del archivo: CONSTRUNARIO
- Formato: FIEBDC-3/2012
- Programa: Construnario Versión 3.51
- Fecha de los precios: 12/04/2023
- Divisa: EUR

**930755** u Filtro de partículas para detector láserSense Nano/25/100, referencia 9-30755 de Carrier
Filtro de recambio para los detectores LaserSense Nano/25/100.
