# Cable sensor térmico analógico. Bobina de 500 m, recubrimiento PVC, para interiores, referencia AA-0500 de Carrier

- Propiedad del archivo: CONSTRUNARIO
- Formato: FIEBDC-3/2012
- Programa: Construnario Versión 3.51
- Fecha de los precios: 12/04/2023
- Divisa: EUR

**AA0500** u Cable sensor térmico analógico. Bobina de 500 m, recubrimiento PVC, para interiores, referencia AA-0500 de Carrier
Cable sensor térmico analógico. Bobina de 100 m. Recubrimiento PVC. Para interiores.
