# Cable sensor térmico analógico, recubrimiento nylon, 500m, referencia AAN-0500 de Carrier

- Propiedad del archivo: CONSTRUNARIO
- Formato: FIEBDC-3/2012
- Programa: Construnario Versión 3.51
- Fecha de los precios: 12/04/2023
- Divisa: EUR

**AAN0500** u Cable sensor térmico analógico, recubrimiento nylon, 500m, referencia AAN-0500 de Carrier
Cable sensor térmico analógico. Bobina de 500 m. Recubrimiento Nylon. Para exteriores donde puede estar expuesto a la luz solar e incluso a algunos productos químicos.
