# Cable sensor térmico analógico, recubrimiento PVC y acero inoxidable, 500m, referencia AASS-0500 de Carrier

- Propiedad del archivo: CONSTRUNARIO
- Formato: FIEBDC-3/2012
- Programa: Construnario Versión 3.51
- Fecha de los precios: 12/04/2023
- Divisa: EUR

**AASS0500** u Cable sensor térmico analógico, recubrimiento PVC y acero inoxidable, 500m, referencia AASS-0500 de Carrier
Cable sensor térmico analógico. Bobina de 500 m. Recubrimiento PVC y acero inoxidable. Mayor protección mecánica para cables que puedan sufrir daños físicos.
