# Campana de fuego de 6" a 24Vcc para interior, referencia AB360 de Carrier

- Propiedad del archivo: CONSTRUNARIO
- Formato: FIEBDC-3/2012
- Programa: Construnario VersiĆ³n 3.51
- Fecha de los precios: 12/04/2023
- Divisa: EUR

| Código | Ud | Descripción |
|---|---|---|
| AB360 | u | Campana de fuego de 6" a 24Vcc para interior, referencia AB360 de Carrier |
