# Altavoz de alta potencia de fuego: 120W, 100V, 60x60°, referencia ABT-HP120EN66 de Carrier

- Propiedad del archivo: CONSTRUNARIO
- Formato: FIEBDC-3/2012
- Programa: Construnario Versión 3.51
- Fecha de los precios: 12/04/2023
- Divisa: EUR

**ABTHP120EN66** u Altavoz de alta potencia de fuego: 120W, 100V, 60x60°, referencia ABT-HP120EN66 de Carrier
Altavoz de alta potencia de fuego: 120W, 100V, 60x60°. Potentes altavoces diseñados para recintos deportivos. Están equipados con altavoces de dos vías con transductores electroacústicos 12" + 1,75" y 8" + 1,3". Amplia banda de frecuencia efectiva, perfecta para la transmisión de palabra y música.
