# Kit para conectar las columnas de altavoces, referencia ABT-LA-KIT

- Propiedad del archivo: CONSTRUNARIO
- Formato: FIEBDC-3/2012
- Programa: Construnario VersiĆ³n 3.51
- Fecha de los precios: 12/04/2023
- Divisa: EUR

| Código | Ud | Descripción |
|---|---|---|
| ABTLAKIT | u | Kit para conectar las columnas de altavoces, referencia ABT-LA-KIT |
