# Adaptador para rack de 19 pulgadas, referencia ABT-MVRA de Carrier

- Propiedad del archivo: CONSTRUNARIO
- Formato: FIEBDC-3/2012
- Programa: Construnario VersiĆ³n 3.51
- Fecha de los precios: 12/04/2023
- Divisa: EUR

**ABTMVRA** u Adaptador para rack de 19 pulgadas, referencia ABT-MVRA de Carrier
Adaptador para rack de 19 pulgadas
