# Controlador de detección de ruido, referencia ABT-NSC6 de Carrier

- Propiedad del archivo: CONSTRUNARIO
- Formato: FIEBDC-3/2012
- Programa: Construnario Versión 3.51
- Fecha de los precios: 12/04/2023
- Divisa: EUR

**ABTNSC6** u Controlador de detección de ruido, referencia ABT-NSC6 de Carrier
Conexión en cadena de hasta 35 micrófonos Interconexión simple Cat5e Entrada AUX con control de volumen dedicado Micrófono de cuello de cisne con indicación de anillo rojo LED Información activa de MIC/AUX en uso entre micrófonos Amplio rango de voltajes de operación
