# Micrófonos de detección de ruido para un controlador - tipo A, referencia ABT-NSM-A de Carrier

- Propiedad del archivo: CONSTRUNARIO
- Formato: FIEBDC-3/2012
- Programa: Construnario Versión 3.51
- Fecha de los precios: 12/04/2023
- Divisa: EUR

**ABTNSMA** u Micrófonos de detección de ruido para un controlador - tipo A, referencia ABT-NSM-A de Carrier
El EST-ISLE es un módulo de comunicación que permite la integración con sistemas externos a través del protocolo RS485 y un divisor de señal de audio.
