# Altavoz de techo de fuego completo, potencia: 6W, 100V, (diámetro 10 cm), referencia ABT-S106 de Carrier

- Propiedad del archivo: CONSTRUNARIO
- Formato: FIEBDC-3/2012
- Programa: Construnario Versión 3.51
- Fecha de los precios: 12/04/2023
- Divisa: EUR

**ABTS106** u Altavoz de techo de fuego completo, potencia: 6W, 100V, (diámetro 10 cm), referencia ABT-S106 de Carrier
Altavoz de techo de fuego completo Potencia: 6W, 100V, (diámetro 10 cm). Dimensiones mínimas. Ambiente de trabajo A y C. El más alto nivel de comprensión de comunicación verbal.
