# Altavoz de techo PA/VA,6W,100V,20CM, referencia ABT-S206B de Carrier

- Propiedad del archivo: CONSTRUNARIO
- Formato: FIEBDC-3/2012
- Programa: Construnario VersiĆ³n 3.51
- Fecha de los precios: 12/04/2023
- Divisa: EUR

| Código | Ud | Descripción |
|---|---|---|
| ABTS206B | u | Altavoz de techo PA/VA,6W,100V,20CM, referencia ABT-S206B de Carrier |
