# Altavoz estético de pared A/B Potencia: 6W, 100V, referencia ABT-W6/AB de Carrier

- Propiedad del archivo: CONSTRUNARIO
- Formato: FIEBDC-3/2012
- Programa: Construnario Versión 3.51
- Fecha de los precios: 12/04/2023
- Divisa: EUR

**ABTW6AB** u Altavoz estético de pared A/B Potencia: 6W, 100V, referencia ABT-W6/AB de Carrier
Altavoz estético de pared. Potencia: 6W, 100V. Excepcionalmente fácil y rápido de montar. Diseño moderno y elegante. Sonido de alta calidad tanto de voz como de música.
