# Altavoz de fuego estético de pared Potencia: 6W, 100V, cobertura de madera, referencia ABT-W6W de Carrier

- Propiedad del archivo: CONSTRUNARIO
- Formato: FIEBDC-3/2012
- Programa: Construnario Versión 3.51
- Fecha de los precios: 12/04/2023
- Divisa: EUR

**ABTW6W** u Altavoz de fuego estético de pared Potencia: 6W, 100V, cobertura de madera, referencia ABT-W6W de Carrier
Altavoz estético de pared. Potencia: 6W, 100V, acabado de madera
