# Tarjeta de configuración de direcciones ACI42x 5 a 8 (juego de 4), referencia ACI42x-A1-A5 de Carrier

- Propiedad del archivo: CONSTRUNARIO
- Formato: FIEBDC-3/2012
- Programa: Construnario Versión 3.51
- Fecha de los precios: 12/04/2023
- Divisa: EUR

**ACI42xA1A8** u Tarjeta de configuración de direcciones ACI42x 5 a 8 (juego de 4), referencia ACI42x-A1-A5 de Carrier
Dirección 5 a 8 Tarjeta de configuración para la gama de lectores ACI42x. Juego de 4
