# Cable sensor térmico digital 68º, recubrimiento PVC y acero inoxidable, 100m, referencia AD68SS-0100 de Carrier

- Propiedad del archivo: CONSTRUNARIO
- Formato: FIEBDC-3/2012
- Programa: Construnario Versión 3.51
- Fecha de los precios: 12/04/2023
- Divisa: EUR

**AD68SS0100** u Cable sensor térmico digital 68º, recubrimiento PVC y acero inoxidable, 100m, referencia AD68SS-0100 de Carrier
Cable sensor térmico digital 68º. Bobina de 100 m. Recubrimiento PVC y acero inoxidable. Mayor protección mecánica para cables que puedan sufrir daños físicos.
