# Cable sensor térmico digital 88º, recubrimiento nylon, 100m, referencia AD88N-0100 de Carrier

- Propiedad del archivo: CONSTRUNARIO
- Formato: FIEBDC-3/2012
- Programa: Construnario Versión 3.51
- Fecha de los precios: 12/04/2023
- Divisa: EUR

**AD88N0100** u Cable sensor térmico digital 88º, recubrimiento nylon, 100m, referencia AD88N-0100 de Carrier
Cable sensor térmico digital 88º. Bobina de 100 m. Recubrimiento Nylon. Para exteriores donde puede estar expuesto a la luz solar e incluso a algunos productos químicos.
