# Piloto indicador remoto direccionable Airtech serie 2000, referencia AI2672 de Carrier

- Propiedad del archivo: CONSTRUNARIO
- Formato: FIEBDC-3/2012
- Programa: Construnario Versión 3.51
- Fecha de los precios: 12/04/2023
- Divisa: EUR

**AI2672** u Piloto indicador remoto direccionable Airtech serie 2000, referencia AI2672 de Carrier
Piloto indicador de acción analógico de la serie 2000 de muy bajo consumo y gran luminosidad. Montaje en techo o pared. IP50. Dimensiones: 85x85x29mm. Temperatura trabajo: -10ºC a 50ºC.
