# Batería de 12Vcc 65 Ah para sistema de megafonía y evacuación por voz PA/VA, referencia AKU-65-12 de Carrier

- Propiedad del archivo: CONSTRUNARIO
- Formato: FIEBDC-3/2012
- Programa: Construnario Versión 3.51
- Fecha de los precios: 12/04/2023
- Divisa: EUR

| Código | Ud | Descripción |
|---|---|---|
| AKU6512 | u | Batería de 12Vcc 65 Ah para sistema de megafonía y evacuación por voz PA/VA, referencia AKU-65-12 de Carrier |
