# Sirena analógica alimentada de lazo serie 2000, blanca, referencia AS2363W de Carrier

- Propiedad del archivo: CONSTRUNARIO
- Formato: FIEBDC-3/2012
- Programa: Construnario Versión 3.51
- Fecha de los precios: 12/04/2023
- Divisa: EUR

**AS2363W** u Sirena analógica alimentada de lazo serie 2000, blanca, referencia AS2363W de Carrier
Sirena analógica para conexión directa al lazo con protocolo 2000. IP21. Ocupa 1 dirección del lazo y se alimenta de él. Programable desde la central. Blanca. Potencia acústica máxima: 97dB. Dimensiones: 100x81mm. Certificados: CE y CPR (EN54 parte 3).
