# Sirena de alarma de policarbonato para interior, 32 tonos, IP21, 24Vcc, roja, referencia AS363 de Carrier

- Propiedad del archivo: CONSTRUNARIO
- Formato: FIEBDC-3/2012
- Programa: Construnario Versión 3.51
- Fecha de los precios: 12/04/2023
- Divisa: EUR

**AS363** u Sirena de alarma de policarbonato para interior, 32 tonos, IP21, 24Vcc, roja, referencia AS363 de Carrier
Sirena de alarma de policarbonato a 24Vcc / 4-41mA para interior, color rojo. 32 tonos. Potencia acústica de 94 a 106dB. IP21. Dimensiones: 100Øx81mm. Temperatura trabajo: -25ºC a 70ºC. Certificados: CE y CPR (EN54 parte 3).
