# Sirena de alarma de policarbonato para interior/exterior para tubo visto, 32 tonos, IP21, 24Vcc, roja, referencia AS364 de Carrier

- Propiedad del archivo: CONSTRUNARIO
- Formato: FIEBDC-3/2012
- Programa: Construnario Versión 3.51
- Fecha de los precios: 12/04/2023
- Divisa: EUR

**AS364** u Sirena de alarma de policarbonato para interior/exterior para tubo visto, 32 tonos, IP21, 24Vcc, roja, referencia AS364 de Carrier
Sirena de alarma de policarbonato a 24Vcc / 4-41mA para exterior. Cristal rojo y base roja. 32 tonos. Potencia acústica de 94 a 106dB. IP65. Base alta para tubo vista. Dimensiones: 104Øx100mm. Temperatura trabajo: -25ºC a 70ºC. Certificados: CE y CPR (EN54 parte 3).
