# Sirena con aislador. Protocolo Apoyo XP95, roja, referencia AS964I de Carrier

- Propiedad del archivo: CONSTRUNARIO
- Formato: FIEBDC-3/2012
- Programa: Construnario Versión 3.51
- Fecha de los precios: 12/04/2023
- Divisa: EUR

**AS964I** u Sirena con aislador. Protocolo Apoyo XP95, roja, referencia AS964I de Carrier
Sirena óptica direccionable, para conexión directa al lazo para centrales analógicas de Aritech. IP65. Aislador interno. Ocupa una dirección en el lazo y se alimenta de él. Programable desde la central. Color rojo. Potencia acústica máxima: 100dB. Dispone de 3 tonos de alarma Certificados: CE y CPR (EN54 parte 3 y 17).
