# Sirena con aislador y flash. Protocolo Apoyo XP95, roja, referencia AS996I de Carrier

- Propiedad del archivo: CONSTRUNARIO
- Formato: FIEBDC-3/2012
- Programa: Construnario Versión 3.51
- Fecha de los precios: 12/04/2023
- Divisa: EUR

**AS996I** u Sirena con aislador y flash. Protocolo Apoyo XP95, roja, referencia AS996I de Carrier
Indicador visual/sonido de área abierta alimentado por lazo inteligente serie 990 (ROJO) con aislador
