# Sirena óptico-acústica analógica para interior. Conexión directa al lazo con protocolo 2000, referencia ASW2366 de Carrier

- Propiedad del archivo: CONSTRUNARIO
- Formato: FIEBDC-3/2012
- Programa: Construnario Versión 3.51
- Fecha de los precios: 12/04/2023
- Divisa: EUR

**ASW2366** u Sirena óptico-acústica analógica para interior. Conexión directa al lazo con protocolo 2000, referencia ASW2366 de Carrier
Sirena óptico-acústica analógica para interior. Conexión directa al lazo con protocolo 2000. IP21. Ocupa 1 dirección del lazo y se alimenta de él. Programable desde la central. Montaje en pared. Multitono. Roja. Potencia acústica máxima: 97dB. Dimensiones: 100x81mm. Certificados: CE y CPR (EN54 partes 3 y 23).
