# Advisor Management Starter Edición para 2 dispositivos, referencia ATS8600 de Carrier

- Propiedad del archivo: CONSTRUNARIO
- Formato: FIEBDC-3/2012
- Programa: Construnario Versión 3.51
- Fecha de los precios: 12/04/2023
- Divisa: EUR

**ATS8600** u Advisor Management Starter Edición para 2 dispositivos, referencia ATS8600 de Carrier
Software de gestión para la integración total de los sistemas de seguridad de UTC. Plataforma gráfica que permite realizar la gestión y el control de CCTV, intrusión (ATS master y ATS Advanced), control de acceso y detección de incendios. Permite controlar las alarmas y su verificación mediante la conexión con el sistema de CCTV. Máximo 2 dispositivos de Intrusión / Acceso, Video y detección de incendios.
