# Licencia para ampliar licencias del ATS8610, referencia ATS8640 de Carrier

- Propiedad del archivo: CONSTRUNARIO
- Formato: FIEBDC-3/2012
- Programa: Construnario Versión 3.51
- Fecha de los precios: 12/04/2023
- Divisa: EUR

**ATS8640** u Licencia para ampliar licencias del ATS8610, referencia ATS8640 de Carrier
Actualice para aumentar el número de controladores (cualquier tipo). Actualizar al paquete Enterprise (ATS8610+ATS8640)
