# Licencia adicional para 1 dispositivo de fuego (FP1200/FP2000), referencia ATS8644 de Carrier

- Propiedad del archivo: CONSTRUNARIO
- Formato: FIEBDC-3/2012
- Programa: Construnario VersiĆ³n 3.51
- Fecha de los precios: 12/04/2023
- Divisa: EUR

**ATS8644** u Licencia adicional para 1 dispositivo de fuego (FP1200/FP2000), referencia ATS8644 de Carrier
Controlador adicional: Fire FP1200/ FP2000
