# Licencia adicional para 1 dispositivo de fuego (2x, Kilsen y Ziton), referencia ATS8645 de Carrier

- Propiedad del archivo: CONSTRUNARIO
- Formato: FIEBDC-3/2012
- Programa: Construnario VersiĆ³n 3.51
- Fecha de los precios: 12/04/2023
- Divisa: EUR

**ATS8645** u Licencia adicional para 1 dispositivo de fuego (2x, Kilsen y Ziton), referencia ATS8645 de Carrier
Controlador adicional: Fuego: 2010-2 plataformas: Kilsen, Ziton, Aritech
